# Fritz-Thyssen-Br, Nachrechnung
Angebotsaufforderung (GAEB 90, DA83)
Währung: EUR
Auftraggeber: Stadt Mülhein am der Ruhr, Amt 66 -4

## Kosten_extern
Datum: 29.10.21

### 1 Titel 1 - Vorbetrachtungen / Voruntersuchungen

**1.1 Klären der Aufgabenstellung**
Menge: 1,000 psch

**1.2 Ortsbesichtigung**
Menge: 1,000 psch

### 2 Titel 2 - Statische Berechnungen

**2.1 Bewertung der Ergebnisse der Nachrechnung**
Menge: 1,000 psch

### 3 Titel 3 - Dokumentation

**3.1 Zusammenstellung der Ergebnisse**
Menge: 1,000 psch

### 4 Titel 4 - Objektabhängige statische Berechnungen in Sonderfällen

**4.1 Statische Berechnungen nach Abschnitt 4.2 (7) der Nachrechnungsrichtlinie**
Menge: 1,000 psch

**4.2 Statische Berechnungen zu spannungsrisskorrosionsgefährdetem Spannstahl**
Menge: 1,000 psch

### 5 Titel 5 - Sonstiges

**5.1 Nebenkosten**
Nebenkosten

Die Nebenkosten werden mit
...........................3,5.........................
%
(vom Bieter verbindlich einzutragen)
der Kosten der Vorpositionen angeboten.
Menge: 1,000 psch

## Zusätzlicher Text
Aufgestellt:

Der Oberbürgermeister
Amt 66-4
Mülheim an der Ruhr, den 04.10.2021

  I.A.

  (Quidzinski)
